# Mülheim - Neubau Heißener Bad
Angebotsaufforderung (GAEB DA XML 3.3, DA83)
Projekt: G20063
Währung: EUR
Erstellt mit: GXML Toolbox V3.3 R20220330, ORCA AVA 27 27.00.00, 25.03.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## II. VORBEMERKUNGEN ZUM LEISTUNGSVERZEICHNIS
Baustellen-Beschreibung

Bei den nachfolgend aufgeführten Leistungen handelt es sich um die Vorhangfassade zum Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".
Im Zuge der stattfinden Abbruchabreiten werden die Baustraßen errichtet. Es gibt eine Zufahrt.
Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Die Pflicht zur Stellung von Bieterfragen in der Angebotsphase lässt eine gesetzliche oder VOB/B Bedenkenhinweispflicht nach Vertragsschluss unberührt

9.Fachbauleiter / Polier
Der AN ist verpflichtet, für dieses BV einen Fachbauleiter zu benennen. Die Amtssprache ist deutsch, entsprechend ist die Baustellenkommunikation durchzuführen. Der Fachbauleiter hat nach Aufforderung durch die Bauleitung an den Baubesprechungen teilzunehmen. Hierbei getroffene Vereinbarungen bzw. Anordnungen der Bauleitung, insbesondere wenn sie der Sicherheit oder dem Baufortschritt dienen, sind unverzüglich Folge zu leisten. Ergebnisse von Baubesprechungen werden zu Vertragsbestandteilen, sofern nicht binnen fünf Werktagen schriftlich widersprochen wird und die Ergebnisse keine über die vertraglich vereinbarte Leistung hinausgehenden Mehrleistungen begründen
.

10. Allgemeines

Die Preiserstellung, für die in Folge beschriebenen Leistungen, gilt für einen funktionsfähige Vorhangfassade, einschließlich der Anlieferung, Abladen und dem Transport innerhalb der Baustelle.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## III. Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 037 Vorhangfassade

### Titel 010 Baustelleneinrichtung / sonstiges / Fabrikate

**010.1 Baustelleneinrichtung**
Einrichten der Baustelleneinrichtung für sämtliche in der Leistungsbeschreibung aufgeführten Leistungen incl. der erforderlichen Maßnahmen gem. UVV zum Schutz des eigenen Personals.

Gerüststellung bauseits.
Menge: 1,000 St

**010.2 vorhalten Baustelleneinrichtung**
Vorhalten der Baustelleneinrichtung für die Dauer der Arbeiten. Abrechnung / Woche Vorhaltung
Menge: 8,000 Wo

**010.3 Räumung der Baustelleneinrichtung.**
Räumung der beschriebenen Baustelleneinrichtung.
Menge: 1,000 St

**010.4 Erstellung der objektbezogenen Windlastberechnung**
Erstellung und Lieferung, der objektbezogenen Windlastberechnung.
Als Basis gilt die aktuelle DIN EN 1991-1 für die Festlegung der Windlastbereiche am Gebäude. Die Berechnung dient als Grundlage für die Erstellung der statischen Berechnung und der Festlegung der Unterstützungsabstände an der vorgehängten hinterlüfteten Fassade.

Windzone: 1

Geländekategorie:
[X] bebaute Gebiete
[ ] exponierte Lage
[ ]

Gebäudehöhe: ca. 9 m
Menge: 1,000 St

**010.5 Aufmass der Fassade**
Aufmass der Fassaden mittels Laser
Menge: 1,000 St

**010.6 Prüffähige statischer Berechnung Fassadenbekleidung**
Aufstellen der objektbezogenen und prüffähigen statischen Berechnung der Fassadenbekleidung und der Unterkonstruktion.
Der statische Nachweis ist dem Bauherren/Auftraggeber zur Freigabe zu überlassen und nach erfolgter Freigabe dem Prüfingenieur in 3-facher Ausfertigung auszuhändigen.
Menge: 1,000 St

**010.7 Prüffähige statischer Berechnung Gerüstdaueranker**
Aufstellen der objektbezogenen und prüffähigen statischen Berechnung der Gerüstdaueranker
Der statische Nachweis ist dem Bauherren/Auftraggeber zur Freigabe zu überlassen und nach erfolgter Freigabe dem Prüfingenieur in 3-facher Ausfertigung auszuhändigen.
Menge: 1,000 St

**010.8 Planungsleistungen Montagepläne-Stücklisten Fassadenbekleidung**
Erstellen von Montage- und Verlegeplänen, der Fassadenbekleidung und der Unterkonstrukion,
inklusive Stücklisten,
gemäß den Fachvorschriften des IFBS und der geltenden Normen.

Die Freigabe der Pläne darf nur durch die Projektleitung erfolgen.

Die Montageplanung ist dem Bauherren/Auftraggeber in 3 -facher Ausfertigung auszuhändigen.
Menge: 1,000 St

**010.9 Planungsleistungen Montagepläne-Stücklisten Gerüstdaueranker**
Erstellen von Montage- und Verlegeplänen
der Gerüstdaueranker, Dübelpläne etc. gemäß den Fachvorschriften des IFBS und der geltenden Normen.

Die Freigabe der Pläne darf nur durch die Projektleitung erfolgen.

Die Montageplanung ist dem Bauherren/Auftraggeber in 3 -facher Ausfertigung auszuhändigen.
Menge: 1,000 St

**010.10 Musterplatten Faserzementplatten**
Lieferung von Musterplatten der Faserzementplatten,
Farbton aus Standard Farbkarte des Herstellers
Größe: ca. DIN A4
Menge: 3,000 St

**010.11 Fabrikatangaben**
Da die Fassadengestaltung gem. Gestaltungskonzept ein
besonderes Design / Farbkonzept erhalten soll, wurden bei der Planung
folgende beschriebene Fabrikate ausgewählt.

Faserzementplatten Attika
Fabrikat: Hardie
Serie: PANEL
Farbe: RAL 1013 Cashmere

angebotenes Fabrikat: '.........' (vom Bieter einzutragen)

Faserzementplatten sonstige Fassade
Fabrikat:  Hardie
Serie:  Plank
Farbe:  RAL 1013 Cashmere

angebotenes Fabrikat: '.........' (vom Bieter einzutragen)

Mineralwolledämmung, 180 mm WLG 035

angebotenes Fabrikat: '.........' (vom Bieter einzutragen)

mehrteilige Aluminium Unterkonstruktion

angebotenes Fabrikat: '.........' (vom Bieter einzutragen)

hochdiffusionsoffene, wasserabweisende Fassadenfolie

angebotenes Fabrikat: '.........' (vom Bieter einzutragen)

Gleichwertige Produkte sind zugelassen.

Sie müssen in Materialgüte, in Farbe und Oberfläche gleichwertig sein.

Die Gleichwertigkeit ist nachzuweisen.
Menge: 1,000

### Titel 020 Faserzementplattenverkleidungen "Plank"

**020.1 Metall Unterkonstruktion mehrteilig, 250 mm**
Lieferung und Montage einer justierbaren vertikalen Aluminium-Unterkonstruktion zur
Herstellung einer vorgehängten hinterlüfteten Fassade mit großformatigen Fassadentafeln aus Faserzement.
Thermisch getrennt mit zum gewählten System passenden
Trennelementen.
Ein eventuell notwendiger Schutz der Kontaktfläche Wandkonsole / Untergrund ist zu berücksichtigen.
Befestigung mit bauaufsichtlich zugelassenen nicht rostenden Befestigungs- und Verankerungsmitteln nach Herstellervorgaben, incl. Ausgleichen des Untergrundes zur
Herstellung einer lot- und fluchtgerechten, planebenen Fassadenfläche.
Abmessungen und Anzahl der Konsolen, Profile und Befestigungen sind statisch zu
bemessen, nachzuweisen und auf das gewünschte Fugenbild abzustimmen. Die Gleit- und
Festpunktmontage, sowie die gewählte Anordnung der Profilstöße muss eine zwängungsfreie Montage der Fassadentafeln sicherstellen.
Bereiche mit erhöhten Windlasten und eventuellen zusätzliche notwendige Maßnahmen wie z.B. an Gebäudeecken,
Laibungen und Bauwerksfugen sind in die Einheitspreise mit einzurechnen, falls nicht in gesonderten Positionen erfasst.

Bestehend aus Wandhaltern und Trageprofilen für
senkrechte Fassadenbekleidung, aus Aluminiumverbundplatten

Der Untergrund besteht aus Holzleimbindern, an der Nord-Ost Fassade aus Stahlbeton

Der Abstand zwischen dem Untergrund und der Bekleidung
beträgt: ca. 280 mm.

Wandhalter:  L-Halter Alu 240 x 120 x 4 mm

Tragprofile:  Stöße > Alu-T-Profil 50 x 98 x 2 mm
  beschichtet in Farbton RAL 1013
  Fläche > Alu-L-Profil 50 x 50 x 2 mm

Mit zugelassenen Befestigungsmitteln gemäß Herstellervorgaben und Zulassung, in tragender Schale sach- und fachgerecht verankern.

Achsabstand gem. Herstellervorgaben

Dehnungsfugen der Unterkonstruktion müssen zwingend mit den Fugen der Fassadenbekleidung übereinstimmen.

Die Unterkonstruktion ist flucht- und lotrecht auszurichten. Unebenheiten im Verankerungsgrund können in der Verbindung zwischen den Trageprofilen zu den Konsolen justiert werden.

Die Verbindungen der Los- und Festpunkte erfolgen gemäß den Herstellervorschriften.

Es ist pro Konsole ein Thermostopp vorzusehen.
aus Hart-PVC, mit vorgestanzten Löchern
Chi=0,038 W/K

Zwischen den T und L Tragprofilen und den Faserzemtplatten ist durchgehend ein auf das System abgestimmte EPDM Band einzubauen.

Lieferung und Montage incl. Befestigungsmitteln,
Menge: 165,000 m²

**020.2 Dauergerüstanker für für Vorhangfassade Achse 1**
Dauergerüstanker für Vorhangfassade Achse 1

Dauergerüstankersysteme/-punkte gemäß DIN 4426 für Betonuntergründe liefern, nach Herstellervorschrift im Zuge des Gerüstaufbaus fachgerecht montieren und mit dem systemzugehörigen Verschlussstopfen fachgerecht verschließen.
Die geplanten Verankerungspunkte sind im Rahmen der Arbeitsvorbereitung mit der Bauleitung abzustimmen.

Aufbaustärke: 250-300 mm

Untergrund: Holzleinbinder
Menge: 20,000 Stk
Produkt:
  Artikel:
    Artikelnummer: 9.1.130
    Artikelkurztext: Dauergerüstanker für für Vorhangfassade Achse 1

**020.3 Dauergerüstanker für für Vorhangfassade Achse a**
wie vor, jedoch:

Untergrund: Stahlbeton
Menge: 10,000 Stk
Produkt:
  Artikel:
    Artikelnummer: 9.1.130
    Artikelkurztext: Dauergerüstanker für für Vorhangfassade Achse a

**020.4 Fassadendämmung MW, 180 mm, WLG 035**
Lieferung und Einbau von Wärmedämmung aus Mineralfaser,
hydrophobiert zwischen den Wandhaltern auf außenliegenden Wandflächen

Materialeigenschaften:

Dämmung nach DIN EN 13162, Baustoffklasse A1, nicht
brennbar nach DIN 4102, mit Glasvlieskaschierung.
Wärmeleitfähigkeitsgruppe 035.
Befestigung mit Dämmstoffhaltern gemäß
Herstellervorschrift.

Die Fassadendämmplatten sind dicht gestoßen, zwischen
der Wand und den Tragprofilen, einzubauen und sauber an
die Unterkonstruktion anzupassen.

Dicke: 180 mm an Außenwand
WLG 035

Lieferung und Montage
Menge: 165,000 m²

**020.5 Hochdiffusionsoffene, wasserabweisende Fassadenfolie**
Fassadenfolie an der Fassadenaußenseite,
oberhalb der Dämmung,
liefern und montieren.
Material: Mehrfach spezialbeschichtetes PES-Vlies
Flächengewicht 160 gr/qm
Brandverhalten B1
Widerstand gegen Wasserdurchgang nach EN 1928 > W1
diffusionsoffen,
Stoßüberlappung 10 cm.
Stöße sind abzukleben
Wasserdampfdurchlässigkeit  Sd: 0,04 m
Menge: 165,000 m²

**020.6 Fassadenbekleidung mit Faserzementplatten, b=180 mm, rechteckiger Zuschnitt**
Fassadenbekleidung aus durchgefärbtem und autoklaviertem (dampfgehärtetem) Faserzement nach DIN EN 12467 und bauaufsichtlicher Zulassung liefern und montieren.
Die Fassadentafeln müßen mit einer Umwelt-Produktdeklaration zertifiziert sein.
Oberfläche:  Geschliffen und hydrophobiert
Materialdicke:  8,00 mm
Plattenbreite: 180 mm
rechtwinklige Zuschnitte
Einzellängen mit Fugen, gem. Fassadenplan,
Fugenbreite 10 mm
Brandschutzklasse: A2-s1, d0 nach DIN EN 13501-1
Farbton wie:  RAL 1035 cashmere
Befestigung sichtbar: Genietet für Aluminium-UK;
Farbton der Nieten wie Faserzementplatte
Auf Unterkonstruktion, mit einem Unterkonstruktionsabstand gemäß statischer Berechnung, aufbringen und mit zugelassenen einbrennlackierten farbigen Befestigern,
Farbton RAL nach Wahl AG,
nach statischer Berechnung, zwängungsfrei befestigen. Verschnitt ist, wie in allen nachfolgenden Positionen, mit einzurechnen. Fugenausbildungen sind gemäß Herstellerangaben mit EPT-Unterlage /-Fugenband auszuführen.

Einbauort: Süd Fassade
 West Fassade
Menge: 120,000 m²

**020.7 Fassadenbekleidung mit Faserzementplatten, b=180 mm, rautenförmiger Zuschnitt**
wie vor, jedoch:

Rautenförmiger Zuschnitt,
inclusive der erforderlichen Schrägschnitte

Einbauort:  West Fassade
Menge: 45,000 m²

**020.8 Sockel mit Dämmung und Blechabdeckung**
Sockelverkleidung und unterer Fassadenabschluss

Sockelabschlussprofil Strangpressprofil

Söckeldämmung 180 mm, WLG 035
aus extrudiertem Polystyrol-Hartschaumplatten nach
DIN 18164, mit bauaufsichtlicher Zulassung, liefern und einbauen einschl. Anpassarbeiten

Äußere Abdeckung mit pulverbeschichtetem Aluminiumblech
H= ca. 350 mm
T= 2mm
Farbe: ähnlich E6/C32

Lieferung und Montage
Menge: 15,000 m

**020.9 Laibungsverkleidung mit mehrteiliger Unterkonstruktion B=70 mm**
Breite: 70 mm

Material: wie Fassade

Auf mehrteilger Unterkonstruktion befestigen.
Dehnungsfugen sind bei der Montage zu berücksichtigen,
erforderliche Passschnitte an den Profilen sind vorzunehmen,
einschließlich aller Unterkonstruktionen, Befestigungsmittel und Stoßhinterlegungen
nach Fachvorschrift.

Lieferung und Montage
Menge: 10,000 m

**020.10 Sturzverkleidung mit mehrteiliger Unterkonstruktion B=70 mm**
Breite: 70 mm

Material: wie Fassade

Auf mehrteilger Unterkonstruktion befestigen.
Dehnungsfugen sind bei der Montage zu berücksichtigen,
erforderliche Passschnitte an den Profilen sind vorzunehmen,
einschließlich aller Unterkonstruktionen, Befestigungsmittel und Stoßhinterlegungen
nach Fachvorschrift.

Lieferung und Montage
Menge: 75,000 m

**020.11 Außenecke mit offener Fuge**
Zulage für Aussenecken.
Ausführung als offen Fuge
Menge: 2,000 m

**020.12 Innenecke mit offener Fuge**
wie vor, jedoch:

Innenecke
Menge: 12,000 m

**020.13 Fliegenschutzgitter**
Lüftungsgitter

Zuschnitt: 70 mm
Anzahl der Kantungen: 2 Stück
Einzellängen bis 3 m
Material: Aluminium
Materialstärke: 2,00 mm
Mindestlüftungsquerschnitt 50 cm2/m

einschließlich aller Befestigungsmittel und Stoßhinterlegungen
nach Fachvorschrift.

Lieferung und Montage
Menge: 85,000 m

**020.14 Ausschnitte/Durchdringungen durch die Fassade, d= 10-50 mm**
Auschnittte und Durchdringungen für Fallrohrbefestigungen/ Kabeldurchführungen,
D= 10-50mm
in der Fassadenbekleidung, herstellen.
Menge: 45,000 St

**020.15 Ausschnitte/Durchdringungen durch die Fassade, d= 80mm**
Auschnittte und Durchdringungen
für Dachentwässerung,
D= 80 mm
in der Fassadenbekleidung, herstellen
Menge: 2,000 St

**020.16 Ausschnitte/Durchdringungen durch die Fassade, d= 150mm**
Auschnittte und Durchdringungen
für Dachentwässerung,
D= 150 mm
in der Fassadenbekleidung, herstellen
Menge: 2,000 St

### Titel 030 Faserzementplattenverkleidungen "Panel"

**030.1 Metall Unterkonstruktion mehrteilig, 250 mm**
Lieferung und Montage einer justierbaren vertikalen Aluminium-Unterkonstruktion zur
Herstellung einer vorgehängten hinterlüfteten Fassade mit großformatigen Fassadentafeln aus Faserzement.
Thermisch getrennt mit zum gewählten System passenden
Trennelementen.
Ein eventuell notwendiger Schutz der Kontaktfläche Wandkonsole / Untergrund ist zu berücksichtigen.
Befestigung mit bauaufsichtlich zugelassenen nicht rostenden Befestigungs- und Verankerungsmitteln nach Herstellervorgaben, incl. Ausgleichen des Untergrundes zur
Herstellung einer lot- und fluchtgerechten, planebenen Fassadenfläche.
Abmessungen und Anzahl der Konsolen, Profile und Befestigungen sind statisch zu
bemessen, nachzuweisen und auf das gewünschte Fugenbild abzustimmen. Die Gleit- und
Festpunktmontage, sowie die gewählte Anordnung der Profilstöße muss eine zwängungsfreie Montage der Fassadentafeln sicherstellen.
Bereiche mit erhöhten Windlasten und eventuellen zusätzliche notwendige Maßnahmen wie z.B. an Gebäudeecken,
Laibungen und Bauwerksfugen sind in die Einheitspreise mit einzurechnen, falls nicht in gesonderten Positionen erfasst.

Bestehend aus Wandhaltern und Trageprofilen für
senkrechte Fassadenbekleidung, aus Aluminiumverbundplatten

Der Untergrund besteht aus Holzleimbindern, an der Nord-Ost Fassade aus Stahlbeton

Der Abstand zwischen dem Untergrund und der Bekleidung
beträgt: ca. 280 mm.

Wandhalter:  L-Halter Alu 240 x 120 x 4 mm

Tragprofile:  Stöße > Alu-T-Profil 50 x 98 x 2 mm
  beschichtet in Farbton RAL 1013
  Fläche > Alu-L-Profil 50 x 50 x 2 mm

Mit zugelassenen Befestigungsmitteln gemäß Herstellervorgaben und Zulassung, in tragender Schale sach- und fachgerecht verankern.

Achsabstand gem. Herstellervorgaben

Dehnungsfugen der Unterkonstruktion müssen zwingend mit den Fugen der Fassadenbekleidung übereinstimmen.

Die Unterkonstruktion ist flucht- und lotrecht auszurichten. Unebenheiten im Verankerungsgrund können in der Verbindung zwischen den Trageprofilen zu den Konsolen justiert werden.

Die Verbindungen der Los- und Festpunkte erfolgen gemäß den Herstellervorschriften.

Es ist pro Konsole ein Thermostopp vorzusehen.
aus Hart-PVC, mit vorgestanzten Löchern
Chi=0,038 W/K

Zwischen den T und L Tragprofilen und den Faserzemtplatten ist durchgehend ein auf das System abgestimmte EPDM Band einzubauen.

Lieferung und Montage incl. Befestigungsmitteln,
Menge: 95,000 m²

**030.2 Dauergerüstanker für für Vorhangfassade**
Dauergerüstanker für Vorhangfassade

Dauergerüstankersysteme/-punkte gemäß DIN 4426 für Betonuntergründe liefern, nach Herstellervorschrift im Zuge des Gerüstaufbaus fachgerecht montieren und mit dem systemzugehörigen Verschlussstopfen fachgerecht verschließen.
Die geplanten Verankerungspunkte sind im Rahmen der Arbeitsvorbereitung mit der Bauleitung abzustimmen.

Aufbaustärke: 250-300 mm

Untergrund: Stahlbeton
Menge: 20,000 Stk
Produkt:
  Artikel:
    Artikelnummer: 9.1.130
    Artikelkurztext: Dauergerüstanker für für Vorhangfassade

**030.3 Fassadendämmung MW, 180 mm, WLG 035**
Lieferung und Einbau von Wärmedämmung aus Mineralfaser,
hydrophobiert zwischen den Wandhaltern auf außenliegenden Wandflächen

Materialeigenschaften:

Dämmung nach DIN EN 13162, Baustoffklasse A1, nicht
brennbar nach DIN 4102, mit Glasvlieskaschierung.
Wärmeleitfähigkeitsgruppe 035.
Befestigung mit Dämmstoffhaltern gemäß
Herstellervorschrift.

Die Fassadendämmplatten sind dicht gestoßen, zwischen
der Wand und den Tragprofilen, einzubauen und sauber an
die Unterkonstruktion anzupassen.

Dicke: 180 mm an Außenwand
WLG 035

Lieferung und Montage
Menge: 95,000 m²

**030.4 Hochdiffusionsoffene, wasserabweisende Fassadenfolie**
Fassadenfolie an der Fassadenaußenseite,
oberhalb der Dämmung,
liefern und montieren.
Material: Mehrfach spezialbeschichtetes PES-Vlies
Flächengewicht 160 gr/qm
Brandverhalten B1
Widerstand gegen Wasserdurchgang nach EN 1928 > W1
diffusionsoffen,
Stoßüberlappung 10 cm.
Stöße sind abzukleben
Wasserdampfdurchlässigkeit  Sd: 0,04 m
Menge: 95,000 m²

**030.5 Fassadenbekleidung mit Faserzementplatten, b=180 mm, rechteckiger Zuschnitt**
Fassadenbekleidung aus durchgefärbtem und autoklaviertem (dampfgehärtetem) Faserzement nach DIN EN 12467 und bauaufsichtlicher Zulassung liefern und montieren.
Die Fassadentafeln müßen mit einer Umwelt-Produktdeklaration zertifiziert sein.
Oberfläche:  Geschliffen und hydrophobiert
Materialdicke:  8,00 mm
Plattenbreite: 1.220 mm
rechtwinklige Zuschnitte
Einzellängen mit Fugen, gem. Fassadenplan,
Fugenbreite 10 mm
Brandschutzklasse: A2-s1, d0 nach DIN EN 13501-1
Farbton wie:  RAL 1035 cashmere
Befestigung sichtbar: Genietet für Aluminium-UK;
Farbton der Nieten wie Faserzementplatte
Auf Unterkonstruktion, mit einem Unterkonstruktionsabstand gemäß statischer Berechnung, aufbringen und mit zugelassenen einbrennlackierten farbigen Befestigern,
Farbton RAL nach Wahl AG,
nach statischer Berechnung, zwängungsfrei befestigen. Verschnitt ist, wie in allen nachfolgenden Positionen, mit einzurechnen. Fugenausbildungen sind gemäß Herstellerangaben mit EPT-Unterlage /-Fugenband auszuführen.

Einbauort: Süd Fassade
 West Fassade
 Eingangsbereich
Menge: 115,000 m²

**030.6 Sockel mit Dämmung und Blechabdeckung**
Sockelverkleidung und unterer Fassadenabschluss

Sockelabschlussprofil Strangpressprofil

Söckeldämmung 180 mm, WLG 035
aus extrudiertem Polystyrol-Hartschaumplatten nach
DIN 18164, mit bauaufsichtlicher Zulassung, liefern und einbauen einschl. Anpassarbeiten

Äußere Abdeckung mit pulverbeschichtetem Aluminiumblech
H= ca. 350 mm
T= 2mm
Farbe: ähnlich E6/C32

Lieferung und Montage
Menge: 30,000 m

**030.7 Laibungsverkleidung mit mehrteiliger Unterkonstruktion B=70 mm**
Breite: 70 mm

Material: wie Fassade

Auf mehrteilger Unterkonstruktion befestigen.
Dehnungsfugen sind bei der Montage zu berücksichtigen,
erforderliche Passschnitte an den Profilen sind vorzunehmen,
einschließlich aller Unterkonstruktionen, Befestigungsmittel und Stoßhinterlegungen
nach Fachvorschrift.

Lieferung und Montage
Menge: 3,000 m

**030.8 Sturzverkleidung mit mehrteiliger Unterkonstruktion B=70 mm**
Breite: 70 mm

Material: wie Fassade

Auf mehrteilger Unterkonstruktion befestigen.
Dehnungsfugen sind bei der Montage zu berücksichtigen,
erforderliche Passschnitte an den Profilen sind vorzunehmen,
einschließlich aller Unterkonstruktionen, Befestigungsmittel und Stoßhinterlegungen
nach Fachvorschrift.

Lieferung und Montage
Menge: 2,000 m

**030.9 Unterkonstruktion Stahlrohrrahmen 50x50x4, H=5,00 m, B=2,50 m**
Unterkonstruktion der Wandscheiben
bestehend aus Stahlrohrrahmen

Gesamthöhe 5,0 m
Wandabstand 0,80 m
Breite 2,50 m
Stahlrohr 50x50x4 mm geschweißt
Wandanschluss mittels Fussplatten 200x200x15 mm
incl. allen Befestigungsmitteln

incl. Unterkonstruktion für Tür aus Fassadenmaterial
1,22 x 2,30 m (b/h)

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Menge: 2,000 St

**030.10 Unterkonstruktion Stahlrohrrahmen 50x50x4, H=7,50 m, B=2,50 m**
Unterkonstruktion der Wandscheiben
bestehend aus Stahlrohrrahmen

Gesamthöhe 7,50 m
Wandabstand 0,80 m
Breite 2,50 m
Stahlrohr 50x50x4 mmgeschweißt
Wandanschluss mittels Fussplatten 200x200x15 mm
incl. allen Befestigungsmitteln

incl. Unterkonstruktion für Tür aus Fassadenmaterial
1,22 x 2,30 m (b/h)
Menge: 1,000 St

**030.11 Tür für Revisionszwecke, 1,22 x 2,30 m (b/h)**
Material: wie Fassade

Incl. Unterkonstruktion
Beschläge in Edelstahl
Schloß PZ vorgerichtet

einschließlich aller Unterkonstruktionen, Befestigungsmittel

Lieferung und Montage

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Menge: 3,000 St

**030.12 Außenecke mit offener Fuge**
Zulage für Aussenecken.
Ausführung als offen Fuge
Menge: 25,000 m

**030.13 Innenecke mit offener Fuge**
wie vor, jedoch:

Innenecke
Menge: 20,000 m

**030.14 Fliegenschutzgitter**
Lüftungsgitter

Zuschnitt: 70 mm
Anzahl der Kantungen: 2 Stück
Einzellängen bis 3 m
Material: Aluminium
Materialstärke: 2,00 mm
Mindestlüftungsquerschnitt 50 cm2/m

einschließlich aller Befestigungsmittel und Stoßhinterlegungen
nach Fachvorschrift.

Lieferung und Montage
Menge: 30,000 m

**030.15 Ausschnitte/Durchdringungen durch die Fassade, d= 10-50 mm**
Auschnittte und Durchdringungen für Fallrohrbefestigungen/ Kabeldurchführungen,
D= 10-50mm
in der Fassadenbekleidung, herstellen.
Menge: 35,000 St

**030.16 Ausschnitte/Durchdringungen durch die Fassade, d= 80mm**
Auschnittte und Durchdringungen
für Dachentwässerung,
D= 80 mm
in der Fassadenbekleidung, herstellen
Menge: 2,000 St

**030.17 Ausschnitte/Durchdringungen durch die Fassade, d= 150mm**
Auschnittte und Durchdringungen
für Dachentwässerung,
D= 150 mm
in der Fassadenbekleidung, herstellen
Menge: 2,000 St

### Titel 040 Attikaverkleidungen-Faserzementplatten, Achse A und 1, "Panel"

**040.1 Unterkonstruktion 40/60**
Unterkonstruktion für Faserzement Fassadenplatten,
aus  europäischem Nadelholz
Festigkeitsklasse C24
imprägniert

Abmessung=40/60 und 40/120 mm
Rastermass Platte 1,22 m
Attikahöhe 1,415 m

Der Montage Untergrund besteht aus OSB-Platten 12 mm (bauseits)

Mit zugelassenen Schrauben gemäß Herstellervorgaben und Zulassung, in tragender Schale sach- und fachgerecht verankern.

Die Unterkonstruktion ist flucht- und lotrecht auszurichten.

Lieferung und Montage incl. Befestigungsmitteln

Abrechnung pro laufender Meter Attika
Menge: 60,000 m

**040.2 Faserzementplatten, Attikaverkleidung, H=1,32 m, rechtwinklig**
Fassadenbekleidung aus durchgefärbtem und autoklaviertem (dampfgehärtetem) Faserzement nach DIN EN 12467 und bauaufsichtlicher Zulassung liefern und montieren.
Die Fassadentafeln müßen mit einer Umwelt-Produktdeklaration zertifiziert sein.
Oberfläche:  Geschliffen und hydrophobiert
Materialdicke:  8,00 mm
Plattenbreite: 1.220 mm
Plattenhöhe:  1.320 mm
rechtwinklige Zuschnitte
Einzellängen mit Fugen
Fugenbreite 10 mm
Brandschutzklasse: A2-s1, d0 nach DIN EN 13501-1
Farbton:  RAL 1013  Cashmere
Befestigung sichtbar: Geschraubt für Holz-UK;
Farbton der Schrauben wie Faserzementplatte
Auf Unterkonstruktion, mit einem Unterkonstruktionsabstand gemäß statischer Berechnung, aufbringen und zwängungsfrei befestigen.
Verschnitt ist, wie in allen nachfolgenden Positionen, mit einzurechnen.
Fugenausbildungen sind gemäß Herstellerangaben mit EPT-Unterlage /-Fugenband auszuführen.

Abrechnung pro laufender Meter Attika

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Menge: 60,000 m

**040.3 Faserzementplatten, Attikaverkleidung, H=1,32 m, schräge Schnitte**
wie vor, jedoch:

Stöße schräg geschnitten
Ansicht parallelogramförmig

Einbauort:  Ansicht West
  Achse K-D

Abrechnung pro laufender Meter Attika
Menge: 35,000 m

**040.4 Zulage Aussenecke**
Zulage
für Aussenecken
Menge: 1,000 St

**040.5 Ausschnitte/Durchdringungen durch die Fassade, d= 10-50 mm**
Auschnittte und Durchdringungen für Fallrohrbefestigungen/ Kabeldurchführungen, etc.

D= 10-50mm

in der Fassadenbekleidung, herstellen.
Menge: 10,000 St

### Titel 050 Deckenuntersichten-Faserzementplatten Achse A und 1 "Panel"

**050.1 Unterkonstruktion 40/60**
Unterkonstruktion für Faserzement Fassadenplatten,
aus  europäischem Nadelholz
Festigkeitsklasse C24
imprägniert

Abmessung=40/60 mm
Achsabstand gem. Herstellervorgaben

Der Montage Untergrund besteht aus Holzsparren (bauseits)

Mit zugelassenen Schrauben gemäß Herstellervorgaben und Zulassung, in tragender Schale sach- und fachgerecht verankern.

Die Unterkonstruktion ist flucht- und lotrecht auszurichten.

Lieferung und Montage incl. Befestigungsmitteln
Menge: 235,000 m²

**050.2 Faserzementplatten, Deckenverkleidung, L=2,50 m**
Fassadenbekleidung aus durchgefärbtem und autoklaviertem (dampfgehärtetem) Faserzement nach DIN EN 12467 und bauaufsichtlicher Zulassung liefern und montieren.
Die Fassadentafeln müßen mit einer Umwelt-Produktdeklaration zertifiziert sein.
Oberfläche:  Geschliffen und hydrophobiert
Materialdicke:  8,00 mm
Plattenbreite: 1.220 und 640 mm
rechtwinklige Zuschnitte
Einzellängen mit Fugen, gem Detailplanung,
Fugenbreite 10 mm
Brandschutzklasse: A2-s1, d0 nach DIN EN 13501-1
Farbton wie:  RAL 1013-cashmere
Befestigung sichtbar: geschraubt für Holz-UK;
Farbton der Schrauben wie Faserzementplatte
Auf Unterkonstruktion, mit einem Unterkonstruktionsabstand gemäß statischer Berechnung, aufbringen und mit zugelassenen einbrennlackierten farbigen Befestigern,
Farbton RAL 1013-cashmere,
nach statischer Berechnung, zwängungsfrei befestigen. Verschnitt ist, wie in allen nachfolgenden Positionen, mit einzurechnen. Fugenausbildungen sind gemäß Herstellerangaben mit EPT-Unterlage /-Fugenband auszuführen.

Abrechnung pro laufender Meter Deckenuntersicht am Dachrand

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Menge: 235,000 m²

**050.3 Zulage 90° Ecke - Schrägschnitt**
Zulage
für Schrägschnitt in der Gebäudeecke Achse A/1
Menge: 4,000 m

**050.4 Ausschnitte/Durchdringungen durch die Deckenbekleidung, d= 10-50 mm**
Auschnittte und Durchdringungen für Fallrohrbefestigungen/ Kabeldurchführungen, etc.

D= 10-50mm

in der Deckenbekleidung, herstellen.
Menge: 10,000 St

### Titel 060 Attikaverkleidungen-Faserzementplatten, Eingangsbereich, "Panel"

**060.1 Unterkonstruktion 40/60**
Unterkonstruktion für Faserzement Fassadenplatten,
aus  europäischem Nadelholz
Festigkeitsklasse C24
imprägniert

Abmessung=40/60 und 40/120 mm
Rastermass Platte 1,22 m
Attikahöhe 0,90 m

Der Montage Untergrund besteht aus Stahlbeton

Mit zugelassenen Schrauben gemäß Herstellervorgaben und Zulassung, in tragender Schale sach- und fachgerecht verankern.

Die Unterkonstruktion ist flucht- und lotrecht auszurichten.

Lieferung und Montage incl. Befestigungsmitteln

Abrechnung pro laufender Meter Attika
Menge: 35,000 m

**060.2 Faserzementplatten, Attikaverkleidung, H=0,9 m, rechtwinklig**
Fassadenbekleidung aus durchgefärbtem und autoklaviertem (dampfgehärtetem) Faserzement nach DIN EN 12467 und bauaufsichtlicher Zulassung liefern und montieren.
Die Fassadentafeln müßen mit einer Umwelt-Produktdeklaration zertifiziert sein.
Oberfläche:  Geschliffen und hydrophobiert
Materialdicke:  8,00 mm
Plattenbreite: 1.220 mm
Plattenhöhe:  900 mm
rechtwinklige Zuschnitte
Einzellängen mit Fugen
Fugenbreite 10 mm
Brandschutzklasse: A2-s1, d0 nach DIN EN 13501-1
Farbton:  RAL 1019  graubeige
Befestigung sichtbar: Geschraubt für Holz-UK;
Farbton der Schrauben wie Faserzementplatte
Auf Unterkonstruktion, mit einem Unterkonstruktionsabstand gemäß statischer Berechnung, aufbringen und zwängungsfrei befestigen.
Verschnitt ist, wie in allen nachfolgenden Positionen, mit einzurechnen.
Fugenausbildungen sind gemäß Herstellerangaben mit EPT-Unterlage /-Fugenband auszuführen.

Abrechnung pro laufender Meter Attika
Menge: 35,000 m

**060.3 Zulage segmentbogenförmiger Grundriss**
Zulage
für segmentbogenförmiger Grundriss
Menge: 15,000 m

**060.4 Zulage Aussenecke**
Zulage
für Aussenecken
Menge: 1,000 St

**060.5 Ausschnitte/Durchdringungen durch die Fassade, d= 10-50 mm**
Auschnittte und Durchdringungen für Fallrohrbefestigungen/ Kabeldurchführungen, etc.

D= 10-50mm

in der Fassadenbekleidung, herstellen.
Menge: 5,000 St

### Titel 070 Deckenuntersichten-Faserzementplatten Eingangsbereich "Panel"

**070.1 Unterkonstruktion 40/60**
Unterkonstruktion für Faserzement Fassadenplatten,
aus  europäischem Nadelholz
Festigkeitsklasse C24
imprägniert

Abmessung=40/60 mm
Achsabstand gem. Herstellerangaben

Der Montage Untergrund besteht aus Stahlbeton

Mit zugelassenen Schrauben gemäß Herstellervorgaben und Zulassung, in tragender Schale sach- und fachgerecht verankern.

Die Unterkonstruktion ist flucht- und lotrecht auszurichten.

Lieferung und Montage incl. Befestigungsmitteln
Menge: 65,000 m²

**070.2 Faserzementplatten, Deckenverkleidung, L=2,50 m**
Fassadenbekleidung aus durchgefärbtem und autoklaviertem (dampfgehärtetem) Faserzement nach DIN EN 12467 und bauaufsichtlicher Zulassung liefern und montieren.
Die Fassadentafeln müßen mit einer Umwelt-Produktdeklaration zertifiziert sein.
Oberfläche:  Geschliffen und hydrophobiert
Materialdicke:  8,00 mm
Plattenbreite: bis 1.220 mm
rechtwinklige Zuschnitte
Einzellängen mit Fugen, im wilden Verband,
Fugenbreite 10 mm
Brandschutzklasse: A2-s1, d0 nach DIN EN 13501-1
Farbton wie:  RAL 1019  graubeige
Befestigung sichtbar: Genietet für Aluminium-UK;
Farbton der Nieten wie Faserzementplatte
Auf Unterkonstruktion, mit einem Unterkonstruktionsabstand gemäß statischer Berechnung, aufbringen und mit zugelassenen einbrennlackierten farbigen Befestigern,
Farbton RAL nach Wahl AG,
nach statischer Berechnung, zwängungsfrei befestigen. Verschnitt ist, wie in allen nachfolgenden Positionen, mit einzurechnen. Fugenausbildungen sind gemäß Herstellerangaben mit EPT-Unterlage /-Fugenband auszuführen.

Abrechnung pro laufender Meter Deckenuntersicht am Dachrand
Menge: 65,000 m²

**070.3 Zulage segmentbogenartiger Schrägschnitt am Attikarand**
Zulage
für segmentbogenartigen Schrägschnitt am Attikarand
Menge: 15,000 m

**070.4 Ausschnitte/Durchdringungen durch die Deckenbekleidung, d= 10-50 mm**
Auschnittte und Durchdringungen für Fallrohrbefestigungen/ Kabeldurchführungen, etc.

D= 10-50mm

in der Deckenbekleidung, herstellen.
Menge: 10,000 St

### Titel 100 Stundenlohnarbeiten

*Hinweis: Hinweis*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**100.1 Vorarbeiter**
Stundenlohnarbeiten für evtl. erforderliche Arbeiten,
die nicht im Leistungsverzeichnis erfasst sind und
gegen Nachweis zur Ausführung kommen.
Stundenlohn Vorarbeiter.
Menge: 10,000 h

**100.2 Facharbeiter**
Stundenlohnarbeiten für evtl. erforderliche Arbeiten,
die nicht im Leistungsverzeichnis erfasst sind und
gegen Nachweis zur Ausführung kommen.
Stundenlohn Facharbeiter:
Menge: 10,000 h

**100.3 Hilfsarbeiter**
Stundenlohnarbeiten für evtl. erforderliche Arbeiten,
die nicht im Leistungsverzeichnis erfasst sind und
gegen Nachweis zur Ausführung kommen.
Stundenlohn Hilfsarbeiter:
Menge: 10,000 h
